# L286 FS Weitefeld Friedewald
Angebotsaufforderung (GAEB DA XML 3.2, DA83)
Projekt: P1413L711-26-01
Währung: EUR
Vergabeart: Öffentliche Ausschreibung
Eröffnung: 01.09.2026 10:00:00
Ende der Zuschlagsfrist: 25.09.2026
Ausführungsbeginn: 05.10.2026
Ausführungsende: 13.11.2026
Auftraggeber: LBM Diez, Landesbetrieb Mobilität Diez, LBM Diez,Goethestr.9, 65582 Diez, Goethestraße 9, 65582 Diez, Telefon 06432 92006-0, E-Mail lbm@lbm-diez.rlp.de
Erstellt mit: GXML Toolbox V3.3 R20210630, iTWO_64 V12.0.618, 05.08.2026

## L-01 L286 FS Weitefeld Friedewald
Datum: 05.08.2026

### Bereich 01 Baustelleneinrichtung / SiGe

#### Abschnitt 01.01 SiGe

**01.01.0001 Vorankündigung erstellen**
*** Pauschalposition
StL-Nr. 19101508
Vorankündigung gemäß Baustellenverordnung erstellen und
spätestens zwei Wochen vor Einrichten der Baustelle der
zuständigen Behörde übermitteln. Vorankündigung sichtbar und witterungsgeschützt auf der Baustelle aushängen. Bei erheblichen Änderungen während der Bauzeit
anpassen.
Menge: 1,000 Psch
Leistungsbereichkatalog: 101

**01.01.0002 SiGe-Plan erstellen**
*** Pauschalposition
StL-Nr. 19101513
Sicherheits- und Gesundheitsschutzplan (SiGe-Plan) nach
RAB 31 erstellen und mit dem Sicherheits- und Gesundheitsschutzkoordinator dieser und weiterer berührter
Baustellen abstimmen. Bei erheblichen Änderungen in der
Ausführung des Bauvorhabens anpassen. Den SiGe-Plan für
jeden Beschäftigten einsehbar auf der Baustelle vorhalten.
Menge: 1,000 Psch
Leistungsbereichkatalog: 101

#### Abschnitt 01.02 Baustelleneinrichtung /-räumung

**01.02.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'über das klassifizierten Straßennetz'
Menge: 1,000 Psch
Leistungsbereichkatalog: 101

**01.02.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Abschnitt 01.03 Vermess- / Abschnür- / Absteckung

**01.03.0001 Vermess- / Abschnür- / Absteckung**
*** Pauschalposition
Die Baustrecke ist von Seiten des AG nicht vermessen und überplant.
Für die nachfolgend beschriebenen Ziele, muss der AN
nach eigenem Ermessen den Alt-Bestand messtechnisch
aufnehmen und eine Absteckung für die neuen
Bauleistungen durchführen.
Die Erneuerung der Verkehrsanlagen richtet sich ohne
wesentliche Änderungen an dem Bestand.

Asphalteinbau

- Einbau - Hauptfahrbahn - Hocheinbau

  Station  330 bis 1700
  Baulänge  ca. 1370 m
  Asphaltfräßen  1-6 cm
  Asphalttragschicht AC22TN10 cm
  Asphaltdeckschicht AC11DN 4 cm

  Im Gesamten ist die vorhandene Querneigung zu erfassen und zu überarbeiten /
Korrigieren, ebenso kleinere Unebenheiten in Längsrichtung. Im Wesentlichen
müssen die Punkte: Fahrbahnentwässerung, Fahrdynamik, Längs- und Querebenheit
berücksichtigt werden. Ebenso die Absteckung für Wegeangleichungen, Durchlässe,
Mulden etc. herstellen.
Die Leistung wird pauschal vergütet und gilt incl . Material-, Geräte- und
Personalkosten und der ggf. erforderlichen Verkehrssicherung hierfür.

Durchlässe

4 Stück zu erneuerende Querdurchlässe DN 400
Menge: 1,000 Psch

#### Abschnitt 01.04 Sonstige Leistungen

**01.04.0001 Probegefäß liefern 10-l-Blecheimer*Mithilfe Kprüf.**
StL-Nr. 1910171211
Probegefäß zur Aufnahme von Baustoffproben, für Kontrollprüfungen und für Rückstellproben des AG liefern.
Probegefäß = sauberer 10-l-Blecheimer mit dicht schließendem Deckel.
Mithilfe bei der Probennahme im Baubereich nach Angaben
des AG.
Menge: 10,000 St
Leistungsbereichkatalog: 101

**01.04.0002 Belastungsfahrzeug bereitstellen**
StL-Nr. 19101707
Belastungsfahrzeug als Gegengewicht (z.B. ausreichend
beladener Lkw) für Plattendruckversuch bei Kontrollprüfungen bereitstellen.
Menge: 2,000 h
Leistungsbereichkatalog: 101

### Bereich 02 Verkehrssicherung

#### Abschnitt 02.01 Umleitung

**02.01.0001 Verkehrssich. läng. Dauer aufbauen Umleitungsstrecke*Verk.konzept AG*Anordnung Unt. AG Geb.ü.100b.200Eu.**
*** Pauschalposition
StL-Nr. 2110510522900104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder 'berührungsfrei außerkraftsetzen'

Verkehrsrechtliche Anordnung nach Unterlagen des AG
einholen und zugehörige Unterlagen erstellen. Erforderliche Ortsbesichtigungen zur Erstellung der Planunterlagen für die verkehrsrechtliche Anordnung durchführen.
Anfallende Gebühren für verkehrsrechtliche Anordnung
über 100,00 Euro bis 200,00 Euro.
Menge: 1,000 Psch
Leistungsbereichkatalog: 105

**02.01.0002 Verkehrssich. läng. Dauer vorhalten wie Vorposition**
StL-Nr. 2110511010
Verkehrssicherung längerer Dauer vorhalten, warten, instand setzen und betreiben. Vorübergehende Verkehrssicherungsmaßnahmen durchführen. Die Kontrolle der Verkehrssicherung wird gesondert vergütet.
Verkehrssicherung wie in Vorposition beschrieben.
Menge: 21,000 d
Leistungsbereichkatalog: 105

**02.01.0003 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'ist täglich mit Datum und Unterschrift bei einen genannten Briefkasten des AGs oder per E-Mail an den Beauftragten des AGs abzugeben'
Menge: 21,000 d
Leistungsbereichkatalog: 105

**02.01.0004 Verkehrssich. läng. Dauer abbauen**
*** Pauschalposition
StL-Nr. 211051200000
Verkehrssicherung an Arbeitsstellen längerer Dauer abbauen. Vorübergehende Verkehrssicherungsmaßnahmen
durchführen. Vorübergehende Markierung entfernen,
transportable Lichtsignalanlage, bauliches Leitelement,
mobile Stauwarnanlage, LED-Anzeigetafel und transportable Schutzeinrichtung abbauen werden gesondert
vergütet.
Menge: 1,000 Psch
Leistungsbereichkatalog: 105

**02.01.0005 Transp. LSA Typ D aufb. u. abb. Einm.verk.+ 1 Fg.*Versorg. n. Wahl verk.abh.St.1SZP*VTU erstellen**
StL-Nr. 21105510201301
Transportable Lichtsignalanlage (LSA) für kreuzende
Verkehrsströme Typ D mit Kabelverbindung, einschließlich Energieversorgung,  aufbauen, in Betrieb nehmen
und abbauen. Vorhalten, Kontrolle, Wartung, Instandsetzung und Betreiben werden gesondert vergütet. Vorübergehende Verkehrssicherungsmaßnahmen durchführen. 70
v.H. des Preises werden nach betriebsfertigem Aufbau,
der Rest nach Abbau vergütet.
LSA für Einmündungsverkehr mit 3 Fahrzeugsignalgruppen
und eine Fußgängersignalgruppe.
Energieversorgung nach Wahl des AN.
Mit verkehrsabhängiger Steuerung für 1 Signalzeitenplan.
Verkehrstechnische Unterlage bestehend aus Signallageplan, Berechnungen, Zwischenzeitenmatrix, Signalzeitenplan erstellen.
Menge: 1,000 St
Leistungsbereichkatalog: 105

**02.01.0006 Transport. Lichtsignalanlage vorh. wie Vorposition**
StL-Nr. 2110551501
Transportable Lichtsignalanlage (LSA) vorhalten, warten, instand setzen und betreiben. Vorübergehende Verkehrssicherungsmaßnahmen durchführen. Die Kontrolle
wird gesondert vergütet.
Transportable LSA wie in Vorposition beschrieben.
Menge: 21,000 Std
Leistungsbereichkatalog: 105

#### Abschnitt 02.02 Sonstige Verkehrsicherung

**02.02.0001 Verkehrsschild aufbauen u. abbauen Ronde,Dreie.Quad.*Größe 2 Typ RA2*flach Höhe 2,20 m**
StL-Nr. 21105203122194
Verkehrsschild aufbauen und abbauen. Vorhalten, Kontrolle, Wartung und Instandsetzung werden gesondert
vergütet. Aufstellvorrichtung nach statischen Erfordernissen. Vorübergehende Verkehrssicherungsmaßnahmen
durchführen. 70 v. H. des Preises werden nach Aufbau,
der Rest nach Abbau vergütet.
Verkehrsschild = Ronde, Dreieck, Quadrat.
Größe 2.
Retroreflektierend mit Folie Klasse RA2.
Schild = flach.
Aufstellvorrichtung 'gemäß geltenden Regelwerk'

Aufstellhöhe über der Verkehrsfläche = 2,20 m.
Menge: 2,000 St
Leistungsbereichkatalog: 105

**02.02.0002 Verkehrsschild aufbauen u. abbauen*Größe 2 Typ RA2 Höhe 2,20 m**
StL-Nr. 21105203922094
Verkehrsschild aufbauen und abbauen. Vorhalten, Kontrolle, Wartung und Instandsetzung werden gesondert
vergütet. Aufstellvorrichtung nach statischen Erfordernissen. Vorübergehende Verkehrssicherungsmaßnahmen
durchführen. 70 v. H. des Preises werden nach Aufbau,
der Rest nach Abbau vergütet.
Verkehrsschild 'Zeichen 458'

Größe 2.
Retroreflektierend mit Folie Klasse RA2.
Aufstellvorrichtung 'nach geltenden Regelwerk'

Aufstellhöhe über der Verkehrsfläche = 2,20 m.
Menge: 2,000 St
Leistungsbereichkatalog: 105

**02.02.0003 Verkehrsschild aufbauen u. abbauen Zeichen 454,457*Größe 2 Typ RA2 Höhe 2,20 m**
StL-Nr. 21105203422094
Verkehrsschild aufbauen und abbauen. Vorhalten, Kontrolle, Wartung und Instandsetzung werden gesondert
vergütet. Aufstellvorrichtung nach statischen Erfordernissen. Vorübergehende Verkehrssicherungsmaßnahmen
durchführen. 70 v. H. des Preises werden nach Aufbau,
der Rest nach Abbau vergütet.
Verkehrsschild = Zeichen 454, 457.
Größe 2.
Retroreflektierend mit Folie Klasse RA2.
Aufstellvorrichtung 'nach geltenden Regelwerk'

Aufstellhöhe über der Verkehrsfläche = 2,20 m.
Menge: 2,000 St
Leistungsbereichkatalog: 105

**02.02.0004 Verkehrsschild aufbauen u. abbauen Zeichen 455,460*Größe 2 Typ RA2 Höhe 2,20 m**
StL-Nr. 21105203522094
Verkehrsschild aufbauen und abbauen. Vorhalten, Kontrolle, Wartung und Instandsetzung werden gesondert
vergütet. Aufstellvorrichtung nach statischen Erfordernissen. Vorübergehende Verkehrssicherungsmaßnahmen
durchführen. 70 v. H. des Preises werden nach Aufbau,
der Rest nach Abbau vergütet.
Verkehrsschild = Zeichen 455, 460.
Größe 2.
Retroreflektierend mit Folie Klasse RA2.
Aufstellvorrichtung 'nach geltenden Regelwerk'

Aufstellhöhe über der Verkehrsfläche = 2,20 m.
Menge: 2,000 St
Leistungsbereichkatalog: 105

**02.02.0005 Absp.g.,Warneinr. aufb. u. abb. Schr.bake doppels*Typ RA2 zweis.Dauerlicht*Versorg. Wahl AN**
StL-Nr. 21105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 2,000 St
Leistungsbereichkatalog: 105

**02.02.0006 Absp.g.,Warneinr. aufb. u. abb. Abspsch. 250x2000*Typ RA2*Versorg. Wahl AN**
StL-Nr. 21105405052901
Absperrgerät oder Warneinrichtung betriebsfertig aufbauen und abbauen. Vorhalten, Kontrolle, Wartung, In-
standsetzung und Betreiben werden gesondert vergütet.
Vorübergehende Verkehrssicherungsmaßnahmen durchführen.
70 v. H. des Preises werden nach betriebsfertigem Aufbau, der Rest nach Abbau vergütet.
Absperrschranke Größe 250 x 2000 mm mit Aufstellvorrichtung.
Mit retroreflektierender Folie Klasse RA2.
Mit '3 Richtstrahlern zweiseitig, gelbe Dauerlicht WL2
oder 5 Richtstrahlern einseitig, rotes Dauerlicht WL1'

Energieversorgung nach Wahl des AN.
Menge: 2,000 St
Leistungsbereichkatalog: 105

**02.02.0007 Verkehrsschild vorhalten**
StL-Nr. 2110520599
Verkehrsschild vorhalten, warten und instand setzen.
Vorübergehende Verkehrssicherungsmaßnahmen durchführen.
Die Kontrolle wird gesondert vergütet.
Verkehrsschild der OZ '02.02.0006 bis 02.02.0009'
Menge: 2,000 Std
Leistungsbereichkatalog: 105

**02.02.0008 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'ist täglich mit Datum und Unterschrift bei einen genannten Briefkasten des AGs oder per E-Mail an den Beauftragten des AGs abzugeben'
Menge: 2,000 d
Leistungsbereichkatalog: 105

### Bereich 03 Straßenbauarbeiten

#### Abschnitt 03.01 Entwässerung

**03.01.0001 Aufsatz für Straßenabl. anpassen*ADicke ü.10-20 cm*Mörtel M20**
StL-Nr. 241105359291
Aufsatz des Straßenablaufs freilegen und entsprechend
Bauablauf an die neue planmäßige Höhe anpassen. Aufbrucharbeiten zum Freilegen des Aufsatzes ausführen.
Flächenbefestigung herstellen. Ausbauen sowie Liefern
und Einbauen von Schachtteilen werden gesondert
vergütet.
Umgebende Fläche 'aus Betonpflaster und Asphalt'

Aufbruchdicke über 10 bis 20 cm.
Aufsatz '30/50cm im Betsand ausbauen und an neuer Rinnen und Asphalthöhe anpassen +-5,00cm'

Fuge zwischen Fertigteilen mit Mörtel M20 vollflächig
herstellen, Fugen glattstreichen.
Menge: 1,000 St
Leistungsbereichkatalog: 110

**03.01.0002 Leitungsgraben herstellen eing. verd. Boden*Tiefe bis 1,25 m Rohr DN 400*o.Verb./o.Wassrh. lag. i./ver.o.Lz. Aushub verwerten*Abr. senkrecht**
StL-Nr. 2410820711321921
Leitungsgraben profilgerecht herstellen. Straßenaufbruch wird gesondert vergütet.
In eingebautem und verdichtetem Boden.
Grabentiefe bis 1,25 m.
Breite der Grabensohle für Rohr DN 400.
Verbau und Wasserhaltung werden gesondert vergütet.
Aushub zur Wiederverwendung innerhalb der Baustelle
lagern, nach Verlegen der Leitung in Graben oberhalb
der Leitungszone einbauen und verdichten einschl. ggf.
erforderlicher Wasserzugabe.
Materialklasse '4 bis 5'

Zum Verfüllen nicht verwendeten Aushub nach Wahl des AN
verwerten.
Abrechnung mit senkrechten Wänden. Grabenbreite
nach DIN 18 300 ohne Berücksichtigung eines Verbaus.
Menge: 40,000 m3
Leistungsbereichkatalog: 108

**03.01.0003 Entwässerungsrohrleitung abbrechen*Beton-Rohr*Tiefe bis 1,25 m Ausb. verwerten**
StL-Nr. 24110305919101
Entwässerungsrohrleitung abbrechen. Entwässerungsrohrleitung liegt bis Oberkante Rohr frei. Erdarbeiten in
der verbliebenen Leitungszone ausführen. Offene Wasserhaltung bis zu einer Pumpenleistung von 10 m3 Fördermenge und 5,00 m Förderhöhe je Stunde und Haltung ausführen. Das Ausbauen von Schächten wird gesondert vergütet.
Rohr DN/ID 'bis 400'

Rohr aus Beton.
Bettung 'profilgerecht aufnehmen und abziehen.'

Fließsohlentiefe bis 1,25 m.
Ausbaustoffe nach Wahl des AN verwerten.
Menge: 40,000 m
Leistungsbereichkatalog: 110

**03.01.0004 Kunststoffrohrleitung herstellen Rohr DN 400*PP-Rohr Verb. Wahl AN*Bettung Typ 1 Tiefe bis 1,25 m*Überdeckg.0,5-1 m Ringst. SN 12*LM 1, Statik**
Entwässerungsleitung aus Kunststoffrohren nach statischen und konstruktiven Erfordernissen für Querdurchlässe herstellen.
Länge der Querdurchlässe bis zu 10m.
Rohr DN/ID 400.
Rohr aus PP.
Rohrverbindung nach Wahl des AN.
Bettung nach DIN EN 1610, Typ 1 herstellen. Boden für
Leitungszone liefern und einbauen.
Fließsohlentiefe bis 1,25 m.
Überdeckungshöhe 0,60 bis 1,00 m.
Ringsteifigkeit SN 16 nach DIN EN ISO 9969.
Straßenverkehrslast = LM 1 nach DIN EN 1991-2. Statische Berechnung aufstellen und liefern.
Inkl. herstellen von Böschungsstücke aus Kunststoffrohre.
Menge: 40,000 m
Leistungsbereichkatalog: 110

**03.01.0005 Baustoff lief.,in Leitungsgr. einb. gebr. Minstoffe*Tiefe bis 1,25 m Rohr DN 400 Abrechnung senkr.**
StL-Nr. 24108238313091
Baustoff nach Unterlagen des AG liefern, in Leitungsgraben einschließlich Schachtbaugruben einbauen und
verdichten. Einbaudokumentation nach Unterlagen des AG
übergeben.
Baustoff = gebrochene Mineralstoffe.
Grabentiefe bis 1,25 m.
Breite der Grabensohle für Rohr DN 400.
Baustoff 'einbauen, wenn Ausbaumaterial des Leitungsgrabens nicht geeignet oder zu wenig vorhanden ist. Material bis ca. 0,10m unter vorhandener Oberkante Fahrbahn aufbauen'

Abrechnung mit senkrechten Wänden entsprechend
der Abrechnung beim Aushub.
Menge: 40,000 m3
Leistungsbereichkatalog: 108

#### Abschnitt 03.02 Pflasterarbeiten

**03.02.0001 Streifen/Rinne aus Betonst. aufn. ü. 12-15 cm dick*Breite ü. 20-35cm Fugenmörtel*Fund.bet. ü.10-20 Verwertung AN**
StL-Nr. 23115036421201
Streifen oder Rinne mit Pflastersteinen aus Beton aufnehmen. Aufbruch der Tragschicht wird gesondert
vergütet.
Pflasterstein über 12 bis 15 cm dick.
Breite des Streifens/der Rinne über 20 bis 35 cm.
Mit Fugenfüllung aus hydraulisch gebundenem Fu-
genmörtel.
Fundament aus Beton/Mörtel, über 10 bis 20 cm dick,
aufbrechen.
Steine und Aufbruchgut nach Wahl des AN verwerten.
Menge: 20,000 m
Leistungsbereichkatalog: 115

**03.02.0002 Rinne aus Betonformsteinen herst. Rinnenpl. 30/14**
StL-Nr. 231154415999
Rinne aus Betonformsteinen herstellen.
Formstein = Rinnenplatte, Breite = 30 cm, Dicke = 14
cm.
Fundament und Rückenstütze 'Unterbeton C 20/25 mit ausreichend Feinanteil für dichtes Gefüge. Betonrezept bzw. Sieblinie auf Handverarbeitung und Witterung abstimmen. Dicke in verdichtetem Zustand mind. 20 cm, überschüssige, unverdichtete Mengen entfernen.
Zementäre, trasshaltige und kunststoffvergütete
Haftungsschlämme als Verbund zwischen Pflasterstein und Unterbeton aufbringen.'

Fuge 'mit Zementmörtel einschlämmen.
Zementmörtel nach geeignetem Rezept entsprechend der Verkehrsbelastung und Bauklasse in geeigneter Druckfestigkeit (ggfls. unter Zugabe von Füller und Fließmitteln, ggfls. als kunststoffvergüteter Mörtel)im Zwangsmischer mischen und im flüssigen Zustand in die Fugen einschlämmen.
Stirn-Fugen der Borde und Rinnen vor dem Verguss
verschließen.
Reinigen der Rinnenoberfläche nach dem Verfugen mit
geeigneten Sprühdüsen und Schwamm-Werkzeugen, oder
Maschinen.'

Verlegung 'inschl. sämtlicher Schnitte für z.B.
Kurvenführung, Anpassung an Einbauten, Verlegeanfang
und -ende, Dehnscheiben.
Dehnscheiben aus Neukautschuk-Recycling-Material, 1200 kg/m², vulkanisiert, kein Gummischrott, fest eingepresst, in Abständen von 5-8 m in Steinhöhe und in der Betonbettung (Dicke bis 20 cm.'
Menge: 20,000 m
Leistungsbereichkatalog: 115

**03.02.0003 Wasserbausteine 50/150 liefern u. einbauen**
Wasserbausteine aus 50/150 Basalt oder vergleichbares liefern und als Kolkschutz im Bereich von Ein und Ausläufe der Böschungsstücke der Querdurchlässe einbauen.
Einbau nach angaben des AG.
Einbau nach Wahl des AN.
Einbau ohne Bindemittel und lose und flächig in den Boden eindrücken.
Menge: 10,000 t

#### Abschnitt 03.03 Erdbau / Ungebundeneschichten

**03.03.0001 Bankette schälen**
Bankette schälen und profilieren.

Bankette ca. 2 cm bis 4 cm dick (Grasnarbe) schälen und profilieren.
Anfallendes Schälgut zerkleinern, seitlich in Mulden neben Hocheinbaubereichen bzw. auf vorhandener Böschung nach Angabe des AG andecken und andrücken. Einschließlich Zwischenlagerung. Einschließlich Transport innerhalb der Baustelle.

Breite i.M. ca. 0,50 m bis 1,00 m Die zu schälenden
Bankettabschnitte und die Einbaubereiche werden vom AG in der Örtlichkeit angegeben.

Erschwernisse durch Hindernisse wie z.B. Verkehrsschilder sind mit einzurechnen.
Menge: 2600,000 m
Leistungsbereichkatalog: 112

**03.03.0002 Erschwernis Bankette**
Erschwernis durch Hindernisse im Bereich der Bankette beim schälen und wiederherstellen.
Menge: 10,000 St

**03.03.0003 Bankett profilgerecht herstellen Neben Fahrbahn*Baustoffgemisch URM n. Unterl. AG**
StL-Nr. 2381271712199900
Bankett gemäß ZTV E-StB profilgerecht herstellen.
Neben Verkehrsfläche Fahrbahn.
Baustoffgemisch gemäß ZTV E-StB.
Umweltrelevante Anforderungen beim Einsatz von Baustoffgemischen nach Unterlagen des AG.
Einbau 'nur an Stellen in der das vorhandene Bankett zu niedrig ist oder an Lücken zwischen neuer Fahrbahn und Bestandsbankett'

Querneigung 'an den Bestand anpassen.'

Einbau '1-3cm unter der Fahbahn Oberkante'
Menge: 400,000 t

**03.03.0004 Deckschicht ohne Bindem. herst. URM n. Unterl. AG**
StL-Nr. 238125079919
Deckschicht ohne Bindemittel herstellen.
In Verkehrsflächen 'von Wirtschaftswegeanschlüsse, Streifen und Zwickeln'

Baustoffgemisch 'Schotter 0/32'

Umweltrelevante Anforderungen beim Einsatz von Baustoffgemischen nach Unterlagen des AG.
Einbau 'zum Angleichen der Wirtschaftswege an die neue Straßenhöhe'
Menge: 30,000 t

**03.03.0005 Gefährlichen Boden Entsorgen**
Gefährlichen Boden innerhalb der Baustelle nach
Angaben des AG unter Beachtung der gesetzlichen
Bestimmungen separieren, aufladen, ggfls. auf einer
vom AN anzumietenden Fläche innerhalb der Baustelle
entsprechend der gesetzlichen Vorgaben zwischenlagern
und zur Deponie

  Zentraldeponie "Eiterköpfe" Ochtendung

transportieren und der Entsorgung zuführen.
Boden der Zuordnungsklasse:  >BM-F3  nach EBV
Deponieklasse:  DK0 bis DK2
Abfallschlüsselnummer:  170503

Schadstoffanalyse liegt als Anlage der Ausschreibung
bei.
Die Deponiekosten und Gebühren der Nachweisführung
trägt der AG.
Eine Beförderungserlaubnis zum Transport muss
vorliegen.

Anlieferung und Bedingungen auf dem Deponiegelände
sind mit dem Deponiebetreiber abzustimmen.
Abladeort auf Tauglichkeit für LKW-Typ prüfen und
entsprechend einkalkulieren.
Der Transporteur und die Anzahl der benötigten
Begleitscheine sind dem AG mind. 5 Werktage vor Durchführung der Leistung schriftlich mitzuteilen.
Eine Überschreitung der Ausschreibungsmenge ist erst
nach Rücksprache mit dem AG zulässig. Dieser muss
mind. 5 Werktage vor einer Überschreitung schriftlich auf eine Massenmehrung hingewiesen werden. Erst nach
schriftlicher Bestätigung durch den AG (Anpassung des
Entsorgungsnachweises) kann eine Massenüberschreitung
durchgeführt werden.
Entsorgungsnachweis und notwendige Begleitscheine
gemäß eANV werden vom AG erstellt und sind vom
Beförderer weiterzuführen.
Der Auftragnehmer hat die entsprechenden
Originalwiegescheine der Deponie als Beleg für eine
ordnungsgemäße Entsorgung für die Abrechnung innerhalb
von drei Werktagen dem Auftraggeber vorzulegen.

Abgerechnet wird nach Wiegescheinen.
Menge: 60,000 t

**03.03.0006 Böschung sichern bzw. anbauen Querdurchlass**
Böschungen im Bereich von 2 Querdurchlässen sichern, bzw. anbauen. Steiniges und verdichtbares Material liefern, einbauen, profilieren und verdichten. Ausführung nach Angabe des AG.
Höhe max. 1m.
Menge: 15,000 m3

**03.03.0007 Muldenprofil wiederherstellen Aushub -0,25 m3/m**
StL-Nr. 241065032900
Mulde ausräumen und profilgerecht wiederherstellen.
Mittlere Aushubmenge über 0,10 bis 0,25 m3/m.
Räumgut 'innerhalb der Baustelle seitlich in Böschungen einbauen'
Menge: 1300,000 m
Leistungsbereichkatalog: 106

**03.03.0008 Frostschutzschicht herstellen*0/45 URA+Einbaudoku*DPr min. 100 v.H.*N Wiegescheinen**
StL-Nr. 2411221690061191
Frostschutzschicht herstellen.
In Verkehrsflächen 'Fahrbahn, Randstreifen und Streifen'

Baustoffgemisch 0/45.
Umweltrelevante Anforderungen beim Einsatz von Baustoffgemischen einschließlich Einbaudokumentation nach
Unterlagen des AG. Einbaudokumentation übergeben.
Verdichtungsgrad DPr mindestens 100 v.H.
Einbaudicke '0,20 bis 0,60'

Abrechnung nach Wiegescheinen.
Menge: 30,000 t
Leistungsbereichkatalog: 112

#### Abschnitt 03.04 Asphaltbau

**03.04.0001 Asphalt fräsen Fräsasph. verw.**
StL-Nr. 2311300590909910
Asphalt fräsen und Fräsgut aufnehmen. Anschlusskante
geradlinig auf Frästiefe herstellen. Der Schnittlinienabstand darf maximal 15 mm betragen.
Asphalt 'Decke- und Binderschicht'

Frästiefe '1cm - 6cm zum Planfräsen von Verdrückungen aufrauen der Fahrbahnoberfläche'

Fläche 'Streifen und Zwickeln auf der Fahrbahn nach örtlicher Angabe des AG'

Breite 'größer 1,00 m bis Fahrbahnbreite'

Fräsasphalt nach Wahl des AN verwerten.
Menge: 500,000 m2
Leistungsbereichkatalog: 113

**03.04.0002 Asphalt fräsen*Breite ü100-150cm Fräsasph. verw.**
StL-Nr. 2311300590909410
Asphalt fräsen und Fräsgut aufnehmen. Anschlusskante
geradlinig auf Frästiefe herstellen. Der Schnittlinienabstand darf maximal 15 mm betragen.
Asphalt 'Deck- und Binderschicht'

Frästiefe '4,00 cm bis 12,00cm'

Fläche 'Fahrbahn im Bereich der Einschweifungen ca. 25,00 bis 30,00m lang'

Breite der Fläche über 100 bis 150 cm.
Fräsasphalt nach Wahl des AN verwerten.
Menge: 300,000 m2
Leistungsbereichkatalog: 113

**03.04.0003 Asphaltbefestigung trennen*schneiden**
StL-Nr. 231130389109
Asphaltbefestigung geradlinig trennen.
Bereich 'Fahrbahn, Streifen und Zwickeln an Übergängen zum Betsand'

Trennen durch Schneiden.
Dicke der Asphaltbefestigung 'bis 12 cm'
Menge: 200,000 m
Leistungsbereichkatalog: 113

**03.04.0004 Asphaltbefestigung aufnehmen*Aufbr. Verw. AN**
StL-Nr. 2311302890999903
Asphaltbefestigung aufbrechen und aufnehmen.
Fläche 'Fahrbahn, Zwickeln und Streifen'

Dicke der Asphaltbefestigung 'mindestens 8,00 cm'

Dicke der gebundenen Befestigung 'mindestens 8,00 cm'

Gesamtaufbruchtiefe 'bis 8,00 cm'

Aufbruchstücke 'nach Wahk des AN zerkleinern'

Aufbruchgut nach Wahl des AN verwerten.
Menge: 300,000 m2
Leistungsbereichkatalog: 113

**03.04.0005 Teerhaltiger Straßenaufbruch Zulage**
Zulage zu den Pos. Asphalt aufnehmen bzw. fräsen.

Teerhaltigen Straßenaufbruch aufnehmen und entsorgen.
Belastete Straßenbefestigung auf Teerbasis ggfls.
einschl. des mit Teer verunreinigten Schotterunterbaus
(Einstreudecke), sowie die mit Teer
verunreinigte Frostschutzschicht aufnehmen bzw.
fräsen, laden, ggfls. innerhalb der Baustelle
transportieren und entsprechend der gesetzlichen
Vorgaben zwischenlagern. Erneutes Aufladen des Materials und zur Deponie

  "Eiterköpfe" Ochtendung

transportieren und abladen.
Vergütet in dieser OZ wird auch das separierte Lösen und Aufnehmen, sowie auf maximale Stückgröße nach Vorgabe der Deponie zerkleinern.
Die Deponiekosten und Gebühren der Nachweisführung
trägt der AG.
Eine Beförderungserlaubnis zum Transport muss
vorliegen.

Anlieferung und Bedingungen auf dem Deponiegelände
sind mit dem Deponiebetreiber abzustimmen.
Abladeort auf Tauglichkeit für LKW-Typ prüfen und
entsprechend einkalkulieren.
Der Transporteur und die Anzahl der benötigten
Begleitscheine sind dem AG mind. 5 Werktage vor
Durchführung der Leistung schriftlich mitzuteilen.
Eine Überschreitung der Ausschreibungsmenge ist erst
nach Rücksprache mit dem AG zulässig. Dieser muss mind.
5 Werktage vor einer Überschreitung schriftlich auf
eine Massenmehrung hingewiesen werden. Erst nach
schriftlicher Bestätigung durch den AG (Anpassung des
Entsorgungsnachweises) kann eine Massenüberschreitung
durchgeführt werden.
Entsorgungsnachweis und notwendige Begleitscheine
gemäß eANV werden vom AG erstellt und sind vom
Beförderer weiterzuführen.
Der Auftragnehmer hat die entsprechenden
Originalwiegescheine der Deponie als Beleg für eine
ordnungsgemäße Entsorgung für die Abrechnung innerhalb
von drei Werktagen dem Auftraggeber vorzulegen.

Flächen:
Anschlußbereiche Seitenstraßen, Wirtschaftswege im Bereich der Hauptfahrbahn der L 318, auch in schmalen Streifen und Zwickeln inkl. evtl. erforderlicher Handarbeit.

Dicke der aufzunehmenden teerhaltigen
Straßenbefestigung und des mit Teer verunreinigten
Schotterunterbaus: siehe Pos. Asphalt aufn. bzw. Asphalt fräsen.

Dicke belasteter Schotterunterbau = bis ca. 20 cm.
Menge: 120,000 t

**03.04.0006 Unterlage reinigen gefr. Asphaltsch.*lose Teile aufn. selb.aufn.Kehrm.**
StL-Nr. 231130583101
Unterlage reinigen. Anfallendes Kehrgut nach Wahl des
AN verwerten.
Unterlage = gefräste Asphaltschicht.
Lose Bestandteile von Schadstellen aufnehmen.
Selbstaufnehmende Kehrmaschine.
Menge: 9640,000 m2
Leistungsbereichkatalog: 113

**03.04.0007 Bitumenemulsion aufsprühen Bk100-Bk3,2*Asphalt gefräst Rampenspritzgerät*C40B5-S**
StL-Nr. 23113063121299
Bitumenemulsion zur Herstellung des Schichtenverbundes
aufsprühen.
Auf Verkehrsflächen der Belastungsklassen Bk100 bis
Bk3,2.
Unterlage = Asphaltbefestigung, gefräst.
Mit Rampenspritzgerät.
Bindemittel = C40B5-S.
Bindemittelmenge '250-350g/m²'

Vor Einbau 'Deck und Tragschicht'
Menge: 17860,000 m2
Leistungsbereichkatalog: 113

**03.04.0008 Asphalttragsch. aus AC 22 T N herst Bk1,8-Bk0,3 Bitumen 50/70 mit Beschicker**
StL-Nr. 23113153192901
Asphalttragschicht aus Asphalttragschichtmischgut
AC 22 T N herstellen. Anlieferung des Asphaltmischguts
in thermoisolierten Transportbehältern.
In Verkehrsflächen der Belastungsklassen Bk1,8 bis
Bk0,3.
Einbau '250kg/m² im Mittel 10,00cm der Fahrbahn einschließlich Profilausgleich
Fahrbahnbreite 5,50 bis 6,50m
Aufweitung bis 9,50m ohne Mittelnaht'

Bindemittel = 50/70.
Fremdfüller 'Calciumhydroxid nach Unterlagen des AG'

Einbau mit Beschicker.
Menge: 2700,000 t
Leistungsbereichkatalog: 113

**03.04.0009 Asphaltbewehrung einbauen**
Asphaltbewehrung auf gereinigter Unterlage bei
trockener Witterung, unmittelbar nach dem Anspritzen
einbauen. (Reinigen wird in gesonderter Position
vergütet.
Unterlage unter der abgefräster Asphaltdeckschicht.
Art des Vies:
Asphaltarmierungsgitter aus Glasfasern, bestehend aus einem Gitter hochzugfester Glasfilamentbündel,in Kombination mit einem Vliesstoff.
Bitumen-Haftbeschichtung mittels Rampenspritzgerät aufsprühen.
Menge ca. 1,6 kg/m2-2,3 kg/m2 Bitumen-Haftbeschichtung gem. Herstellervorgaben.

Der Tränkungsgrad des Vlieses mit der Bitumenemulsion
ist regelmäßig zu prüfen (Sichtprüfung) und
gegebenenfalls anzupassen. Überlappungsbereiche sind
auf der unteren Lage des Verbundstoffes zusätzlich
anzuspritzen. Eine Übersättigung im Bereich der
Überlappungen ist zu vermeiden.

Nennzugfestigkeit 50 kN/m.

Verlegung nach Verlegeanleitung des Herstellers.
Längsüberlappungen min. 5 cm, Querüberlappungen 10
bis 15 cm einschließlich mechanischer Fixierung nach
Herstellerangaben.
Mindestabstand der Überlappungen zu vorhandenen Rissen in der Asphalttragschicht: 1 m.
Asphaltbewehrung ausrichten, ausrollen und faltenfrei
auf die frische Emulsion verlegen. Verlegung in Kurven
als Polygonzug. Abstand der Asphaltbewehrung zum
Fahrbahnrand = 5 bis 10 cm.

Bei Bedarf kann um ein Anhaften der Räder der
Transportfahrzeuge / Ketten des Fertigers zu vermeiden
die Oberfläche der Asphaltbewehrung mit grober
Gesteinskörnung 2/5 mm SZ <= 18(maximal 1,0 bis 1,5
kg/m2) abgestreut werden. Eine gesonderte Vergütung
hierfür erfolgt nicht.

Die Asphaltbewehrung darf erst nach dem vollständigen
Brechen der Emulsion überbaut werden.

Abgerechnet wird die mit Asphalt überbaute Fläche.
Menge: 20,000 m2
Leistungsbereichkatalog: 215

**03.04.0010 Asphaltdecksch. aus AC 11 D N herst Bitumen 70/100**
StL-Nr. 2311333899299909
Asphaltdeckschicht aus Asphaltbeton für Asphaltdeckschichten AC 11 D N herstellen. Anlieferung des
Asphaltmischguts in thermoisolierten
Transportbehältern.
In Verkehrsflächen 'Fahrbahn'

Einbau 'im Mittel 100kg/m² ca. 4,00cm Fahrbahnbreite mittel 5,50 bis 6,00m Aufweitung vor Fahrbahnteiler bis 9,50m ohne Mittelnaht'

Bindemittel = 70/100.
Grobe Gesteinskörnung 'Kategorie C90/1 mit einem 20 M.-% igen Anteil zugelassener Aufhellungsgesteine aus Quarzit oder 30 M.-% igen Anteil an alpiner Moräne bezogen auf das gesamte Gesteinskörnungsgemisch'

Grobe Gesteinskörnung = Kategorie PSV '51'

Fremdfüller 'Kalksteinfüller und Calciumhydroxid nach Unterlagen des AG'

Einbau 'mit Beschicker bei Aufweitungen der Fahrbahn heiß an heiß ohne Mittelnaht'
Menge: 9640,000 m2
Leistungsbereichkatalog: 113

**03.04.0011 Abstumpfungsmaßnahme durchführen LFK 1/3*Gestein wie Aufh.*maschinell**
StL-Nr. 231139521291
Abstumpfungsmaßnahme zur Erhöhung der Anfangsgriffigkeit durch gleichmäßiges Aufbringen und Einwalzen von
Abstreukörnung durchführen. Nicht gebundene Abstreukörnung aufnehmen und nach Wahl des AN verwerten.
Abstreukörnung = Lieferkörnung 1/3.
Aus Gestein wie Aufhellungsgestein in Asphaltdeckschicht.
Abstreumenge '1,00 kg/m²'

Maschinell abstreuen.
Menge: 9640,000 m2
Leistungsbereichkatalog: 113

**03.04.0012 Erschwernis infolge Einbauten Erschwer. gesamt*A.decks.+A.bind. Hydranten+Schieb**
StL-Nr. 231130781301
Erschwernis infolge Einbauten, Schächten und Straßenabläufen. Abgerechnet wird je Stück Einbauteil.
Erschwernis beim Fräsen, Aufnehmen, Aufsprühen von Bi-
tumenemulsionen sowie Herstellen von Asphaltschichten.
Asphaltdeck- und Asphaltbinderschicht.
Hydranten und Schieberkappen.
Menge: 2,000 St
Leistungsbereichkatalog: 113

**03.04.0013 Erschwernis infolge Einbauten Erschwer. gesamt*A.decks.+A.bind.**
StL-Nr. 231130781399
Erschwernis infolge Einbauten, Schächten und Straßenabläufen. Abgerechnet wird je Stück Einbauteil.
Erschwernis beim Fräsen, Aufnehmen, Aufsprühen von Bi-
tumenemulsionen sowie Herstellen von Asphaltschichten.
Asphaltdeck- und Asphaltbinderschicht.
Einbauten 'Schächte, Kabelschächte, Straßenabläufe'
Menge: 14,000 St
Leistungsbereichkatalog: 113

**03.04.0014 Erschwernis infolge Einfassungen Erschwer. gesamt*A.decks+A.bind.**
StL-Nr. 231130831399
Erschwernis infolge Einfassungen, Borden und Fahrbahnübergängen. Abgerechnet wird die Länge der Einfassung.
Erschwernis beim Fräsen oder Aufnehmen, Aufsprühen von
Bitumenemulsionen sowie Herstellen von Asphaltschichten.
Asphaltdeck- und Asphaltbinderschicht.
Einbauten 'Borde, Pflasterrinnen, Fahrbahnübergänge'
Menge: 550,000 m
Leistungsbereichkatalog: 113

**03.04.0015 Anschluss a. Fuge m. Fugenm. herst.*Deckschicht Tiefe 40 mm*Breite 12 mm 2 Lag. mit Trstr.*Fugenmasse N2**
StL-Nr. 2311391291062301
Anschluss als Fuge mit Fugenmasse herstellen.
Fuge 'Längs-, Querfuge an Borden, Rinnen, Einbauteilen etc.'

In der Asphaltdeckschicht ausbilden.
Fugenspalttiefe = 40 mm.
Fugenspaltbreite = 12 mm.
Fugenspalt verfüllen in zwei Lagen mit Trennstreifen
zwischen erster und zweiter Lage.
Mit heiß verarbeitbarer Fugenmasse Typ N2, einschließlich zugehörigem und zuvor aufgetragenem Voranstrichmittel.
Menge: 80,000 m
Leistungsbereichkatalog: 113

**03.04.0016 Randabdichtung herstellen Randmasse*ein Arbeitsgang über 10-12 cm**
StL-Nr. 231139220313
Flankenfläche des hochliegenden Randes der Asphaltschichten abdichten.
Abdichtung mit heiß zu verarbeitender bitumenhaltiger Masse zur Randabdichtung.
Herstellung für alle Schichten in einem Arbeitsgang.
Dicke der abzudichtenden Asphaltbefestigung über 10 bis
12 cm.
Menge: 1300,000 m
Leistungsbereichkatalog: 113

**03.04.0017 Asphalttragd. aus AC 16 TD herst. ländliche Wege Bitumen 70/100*C90/1, E CS 35*Abböschung 2 zu 1**
StL-Nr. 23113827391192
Asphalttragdeckschicht aus Asphalttragdeckschichtmischgut AC 16 TD herstellen. Anlieferung des Asphaltmischguts in thermoisolierten Transportbehältern.
In Verkehrsflächen für ländliche Wege.
Einbau 'per Hand zum Angleichen von Wirtschaftswege zur neuen Fahrbahndecke und im Bereichen von Innenkurven (Bankettbefestigung)'

Bindemittel = 70/100.
Grobe Gesteinskörnung = Kategorie C 90/1, Feine Ge-
steinskörnung = Fließkoeffizient Kategorie E CS 35,
Mindestanteil 35 M.-v.H.
Fremdfüller 'kalksteinfüller und Calciumhydroxid nach
Unterlagen des AG.'

Seitliche Abböschungen 2 zu 1 herstellen.
Menge: 50,000 t
Leistungsbereichkatalog: 113

### Bereich 04 Straßenausstattung

#### Abschnitt 04.01 Straßenausstattung abbauen

**04.01.0001 Leitpfosten abbauen*Abbauteil lagern**
StL-Nr. 211290579002
Leitpfosten abbauen.
Abbauteil 'im Bestand'

Abbauteile innerhalb der Baustelle sortiert nach Unterlagen des AG lagern.
Menge: 70,000 St
Leistungsbereichkatalog: 129

**04.01.0002 SE aus Stahl abbauen ESP*Profil A*Pfost. A 4,00 m HB 1*Teile verwerten**
StL-Nr. 2112900311110001
Schutzeinrichtung (SE) aus Stahl einschließlich sämtlicher Einzelteile abbauen.
SE = Einfache Schutzplanke.
Holm Profil A.
Mit Pfosten, Abstand = 4,00 m.
Pfosten in Boden, Homogenbereich HB 1 - FRS.
Pfostenlöcher entsprechend der sie umgebenden Fläche
schließen.
Konstruktionsteile nach Wahl des AN verwerten.
Menge: 220,000 m
Leistungsbereichkatalog: 129

**04.01.0003 AEK aus Stahl abbauen ESP*Profil A*Regelabs. 12 m HB 1*Teile verwerten**
StL-Nr. 2112900701110101
Anfangs-/Endkonstruktion (AEK) aus Stahl abbauen.
SE = Einfache Schutzplanke.
Holm Profil A.
Regelabsenkung 12,00 m.
Pfosten in Boden, Homogenbereich HB 1 - FRS.
Pfostenlöcher entsprechend der sie umgebenden Fläche
schließen.
Konstruktionsteile nach Wahl des AN verwerten.
Menge: 4,000 St
Leistungsbereichkatalog: 129

*Hinweis: Hinweis Abschnitt 05*
Die Leistungen unter dem Abschnitt 05 sind direkt mit den Eigenbetrieben der Verbandsgemeinde Daaden-Herdorf abzurechnen.
Verbandsgemeindeverwaltung Daaden-Herdorf
Bahnhofstraße 4 - 57567 Daaden

### Bereich 05 Leistungen VGW Daaden-Herdorf

#### Abschnitt 05.01 Straßeneinbauten

**05.01.0001 Schachtabdeckung 625mm ausbauen**
Vorhandene Schachtabdeckung DN 610 mm, einschließlich aller erforderlichen Neben- und Abschlussarbeiten ausbauen und nach Wahl des AN verwerten.
Menge: 5,000 St

**05.01.0002 Schachtabdeckung, Klasse D, selbstnivellierend**
Schachtabdeckung, Klasse D, selbstnivellierend
einwalzbaren Schachtabdeckung Klasse D 400, entsprechend DIN EN 124-2 / DIN 1229- KIWA | RAL-GZ 692, Rahmen selbstnivellierend aus Gusseisen (mit Einlegeabmessungen für Beton-Guss-Deckel nach DIN 19584)- Rahmenhöhe 160 mm: Verstellbereich 180 - 230 mm, gekürzt auf 140 mm: Verstellbereich 160 - 210 mm Rahmen und Deckel mit dämpfender Einlage, Deckel mit seitlicher Einlage, Rahmen mit Einstiegshilfeaufnahmen. Einschl. Eimer (Schmutzfänger) nach DIN 4052 Form A 4.'
Schachtabdeckung zunächst provisorisch auflegen und entsprechend Bauablauf Zug um Zug bis auf planmäßige Höhe setzen. Fuge 'zwischen Fertigteilen mit Mörtel MG III nach DIN 1053 unter Verwendung von mindestens 3 Distanzstücken entsprechender Festigkeit füllen. Füllung glattstreichen. '
Menge: 5,000 St
